# Step Sicherheitsbeläge
Leistungsbeschreibung (GAEB 90, DA81)
Währung: EUR

## Step Sicherheitsbeläge
Datum: 16.04.14

### Bereich 1 Allgemeine Bereiche - R10

**1.1 Surestep Original**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181,
DIN 51130: R10
EN 13845: ESf

Gesamtdicke 2 mm, Nutzschichtdicke 0,7 mm,
in Bahnen, Bahnenbreite 200 cm,
granuliert gemustert mit eingefärbten Quartzpartikeln,
Oberfläche glatt,
Farbton nach Wahl des AG aus der Standardkollektion,
auf vollflächig gespachtelten Untergrund kleben,

Erzeugnis des Belages Forbo Surestep Original,
Farbe .............. oder gleichwertiger Art.

Erzeugnis des Belages

.......................................................
vom Bieter einzutragen

Erzeugnis/Typ des Klebstoffes

.......................................................
vom Bieter einzutragen.
Menge: 0,000 m2

**1.2 Surestep Star**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181,
DIN 51130: R10
EN 13845: ESf

Gesamtdicke 2 mm, Nutzschichtdicke 0,7 mm,
in Bahnen, Bahnenbreite 200 cm,
granuliert gemustert mit farbigen Chips, Oberfläche
glatt,
Farbton nach Wahl des AG aus der Standardkollektion,
auf vollflächig gespachtelten Untergrund kleben,

Erzeugnis des Belages Forbo Surestep Star,
Farbe .............. oder gleichwertiger Art.

Erzeugnis

.......................................................
vom Bieter einzutragen.

Erzeugnis/Typ des Klebstoffes

.......................................................
vom Bieter einzutragen.
Menge: 0,000 m2

**1.3 Surestep Wood**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181,
DIN 51130: R10
EN 13845: ESf

Gesamtdicke 2 mm, Nutzschichtdicke 0,7 mm,
in Bahnen, Bahnenbreite 200 cm,
Holzdessinierung, Oberfläche glatt,
Farbton nach Wahl des AG aus der Standardkollektion,
auf vollflächig gespachtelten Untergrund kleben,

Erzeugnis des Belages Forbo Surestep Wood,
Farbe .............. oder gleichwertiger Art.

Erzeugnis

.......................................................
vom Bieter einzutragen.

Erzeugnis/Typ des Klebstoffes

.......................................................
vom Bieter einzutragen.
Menge: 0,000 m2

**1.4 Surestep Stone**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181,
DIN 51130: R10
EN 13845: ESf

Gesamtdicke 2 mm, Nutzschichtdicke 0,7 mm,
in Bahnen, Bahnenbreite 200 cm,
Steindekor, Oberfläche glatt,
Farbton nach Wahl des AG aus der Standardkollektion,
auf vollflächig gespachtelten Untergrund kleben,

Erzeugnis des Belages Forbo Surestep Stone,
Farbe .............. oder gleichwertiger Art.

Erzeugnis

.......................................................
vom Bieter einzutragen.

Erzeugnis/Typ des Klebstoffes

.......................................................
vom Bieter einzutragen.
Menge: 0,000 m2

**1.5 Surestep Mineral**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181,
DIN 51130: R10
EN 13845: ESf

Gesamtdicke 2 mm, Nutzschichtdicke 0,7 mm,
in Bahnen, Bahnenbreite 200 cm,
Mineralisch gemustert, Oberfläche glatt,
Farbton nach Wahl des AG aus der Standardkollektion,
auf vollflächig gespachtelten Untergrund kleben,

Erzeugnis des Belages Forbo Surestep Mineral,
Farbe .............. oder gleichwertiger Art.

Erzeugnis

.......................................................
vom Bieter einzutragen.

Erzeugnis/Typ des Klebstoffes

.......................................................
vom Bieter einzutragen.
Menge: 0,000 m2

**1.6 Surestep Texture**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181,
DIN 51130: R10
EN 13845: ESf

Gesamtdicke 2 mm, Nutzschichtdicke 0,7 mm,
in Bahnen, Bahnenbreite 200 cm,
Textile Optik, Oberfläche glatt,
Farbton nach Wahl des AG aus der Standardkollektion,
auf vollflächig gespachtelten Untergrund kleben,

Erzeugnis des Belages Forbo Surestep Texture,
Farbe .............. oder gleichwertiger Art.

Erzeugnis

.......................................................
vom Bieter einzutragen.

Erzeugnis/Typ des Klebstoffes

.......................................................
vom Bieter einzutragen.
Menge: 0,000 m2

### Bereich 2 Spezialbereiche - R11 / R12

**2.1 Safestep R11**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181,
DIN 51130: R11
EN 13845: ESf

Gesamtdicke 2 mm, Nutzschichtdicke 0,7 mm,
in Bahnen, Bahnenbreite 200 cm,
granuliert gemustert mit eingefärbten Quartzpartikeln,
Oberfläche rau,
Farbton nach Wahl des AG aus der Standardkollektion,
auf vollflächig gespachtelten Untergrund kleben,

Erzeugnis des Belages Forbo Safestep R11...........
oder gleichwertiger Art.

Erzeugnis

.......................................................
vom Bieter einzutragen.

Erzeugnis/Typ des Klebstoffes

.......................................................
vom Bieter einzutragen.
Menge: 0,000 m2

**2.2 Safestep R12**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181,
DIN 51130: R12
EN 13845: ESf

Gesamtdicke 2 mm, Nutzschichtdicke 0,7 mm,
in Bahnen, Bahnenbreite 200 cm,
granuliert gemustert mit eingefärbten Quartzpartikeln,
Oberfläche rau,
Farbton nach Wahl des AG aus der Standardkollektion,
auf vollflächig gespachtelten Untergrund kleben,

Erzeugnis des Belages Forbo Safestep R12...........
oder gleichwertiger Art.

Erzeugnis

.......................................................
vom Bieter einzutragen.

Erzeugnis/Typ des Klebstoffes

.......................................................
vom Bieter einzutragen.
Menge: 0,000 m2

### Bereich 3 Nassraumbereiche - Klasse B / Klasse C

**3.1 Safestep Aqua**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181
und Liste "NB" Nassbelastete Barfußbereiche,
DIN 51130: R10
EN 13845: ESb
DIN 51097: Klasse C

Gesamtdicke 2 mm, Nutzschichtdicke 0,7 mm,
in Bahnen, Bahnenbreite 200 cm,
Geprägte, durchgefärbte Nutzschicht,
Farbton nach Wahl des AG aus der Standardkollektion,
auf vollflächig gespachtelten Untergrund gestürzt
kleben,

Erzeugnis des Belages Forbo Safestep Aqua .............
oder gleichwertiger Art.

Erzeugnis

.......................................................
vom Bieter einzutragen.

Erzeugnis/Typ des Klebstoffes

.......................................................
vom Bieter einzutragen.
Menge: 0,000 m2

**3.2 Surestep Laguna**
Bodenbelag aus Vinyl mit erhöhtem Gleitwiderstand
entsprechend der EN 13845, heterogen, mit werkseitiger
PUR-Pearl-Vergütung und Glasfaservlies-Träger,

Einstufung EN 685 Klassen 34/43,
Verschleißgruppe T, Aufladespannung im Begehversuch
gemäß EN 1815 max. 2 kV, geeignet für Stuhlrollen EN
425 Typ W, Brandverhalten EN 13501-1 Klasse Bfl-s1,
Dimensionsstabilität gemäß EN 434 < 0,1 %,
Resteindruckverhalten laut EN 433 < 0,05 mm,

Rutschsicherheit:
Arbeitsräume mit erhöhter Rutschgefahr gemäß BGR 181
und Liste "NB" Nassbelastete Barfußbereiche,
DIN 51130: R10
EN 13845: ESf / ESb
DIN 51097: Klasse B

Gesamtdicke 2 mm, Nutzschichtdicke 0,7 mm,
in Bahnen, Bahnenbreite 200 cm,
Geprägte, durchgefärbte Nutzschicht,
Farbton nach Wahl des AG aus der Standardkollektion,
auf vollflächig gespachtelten Untergrund
richtungsgleich kleben,

Erzeugnis des Belages Forbo Surestep Laguna,
Farbe .............. oder gleichwertiger Art.

Erzeugnis

.......................................................
vom Bieter einzutragen.

Erzeugnis/Typ des Klebstoffes

.......................................................
vom Bieter einzutragen.
Menge: 0,000 m2

### Bereich 4 Verschweißen

**4.1 Thermisch Verschweißen**
Verschweißen des Bodenbelages aus Vinyl
mit farbgleicher, belagkonformer Schweißschnur,
Abrechnung nach der Fläche des Belages.

**4.2 Kalt Verschweißen**
Kaltverschweißen des Bodenbelages aus Vinyl, heterogen,
Bahnenbreite 200 cm, mit transparentem
Kaltschweißmittel,
Abrechnung nach der Fläche des Belages/nach Fugenlänge.

USt %: 19,00
